# Fonamentació de mur d'escullera

- Propietat de l'arxiu: CYPE INGENIEROS, S.A.
- Format: FIEBDC-3/2002
- Divisa: EUR
- Costos indirectes: 3.00 %
- IVA: 21.00 %

## C Fonamentacions

### CC Contencions

#### CCE Murs d'escullera

**CCE010** m³ Fonamentació de mur d'escullera.
Fonamentació de mur d'escullera, de blocs de pedra calcària, confrontada, col·locats amb retroexcavadora sobre cadenes amb pinça per a escullera i reomplert dels buits existents entre els blocs amb formigó HM-15/P/40/I fabricat en central i abocament des de camió.
Inclou: Replanteig. Preparació de la superfície de recolzament. Col·locació dels blocs de pedra. Abocat del formigó. Retirada del material sobrant.
Criteri d'amidament de projecte: Volum mesurat sobre la secció teòrica de càlcul, segons documentació gràfica de Projecte.
Criteri de mesura d'obra: Es mesurarà el volum teòric executat segons especificacions de Projecte.

| Codi | Ut | Descripció | Rendiment | Preu | Import |
|---|---|---|---|---|---|
| mt06psm020a | t | Bloc de pedra calcària, confrontada. (material) | 1.550 | 10.22 | 15.84 |
| mt10hmf010Ly | m³ | Formigó HM-15/P/40/I, fabricat en central. (material) | 0.330 | 54.60 | 18.02 |
| mq01exc020a | h | Retroexcavadora sobre cadenes, de 118 kW, amb pinça per a escullera. (maquinària) | 0.506 | 117.27 | 59.34 |
| au00auh020 |  | Canaleta per a abocament del formigó. | 1.000 | 0.00 | 0.00 |
| au00auh040 |  | Vibrador de formigó, elèctric. | 1.000 | 0.00 | 0.00 |
| mo041 | h | Oficial 1ª construcció d'obra civil. (mà d'obra) | 0.477 | 24.51 | 11.69 |
| mo042 | h | Oficial 1ª estructurista. (mà d'obra) | 0.121 | 24.50 | 2.96 |
| mo089 | h | Ajudant estructurista. (mà d'obra) | 0.121 | 21.76 | 2.63 |
| mo113 | h | Peó ordinari construcció. (mà d'obra) | 1.017 | 20.49 | 20.84 |
| % | % | Costos directes complementaris | 2 % | 131.32 | 2.63 |
|  |  | Costos directes |  |  | 133.95 |
