# Fonamentació de mur d'escullera

- Propietat de l'arxiu: CYPE Ingenieros S.A.
- Format: FIEBDC-3/2016
- Programa: Generador de preus de la construcció. CYPE Ingenieros, S.A.
- Data: 02/11/2021
- Divisa: EUR
- Costos indirectes: 3 %
- IVA: 21 %

## C Fonamentacions

### CC Contencions

#### CCE Murs d'escullera

**CCE010** m³ Fonamentació de mur d'escullera.
Fonamentació de mur d'escullera, de blocs de pedra calcària, confrontada, col·locats amb retroexcavadora sobre cadenes amb pinça per a escullera i reomplert dels buits existents entre els blocs amb formigó HM-15/P/40/I fabricat en central i abocament des de camió.
Inclou: Replanteig. Preparació de la superfície de recolzament. Col·locació dels blocs de pedra. Abocat del formigó. Retirada del material sobrant.
Criteri d'amidament de projecte: Volum mesurat sobre la secció teòrica de càlcul, segons documentació gràfica de Projecte.
Criteri de mesura d'obra: Es mesurarà el volum teòric executat segons especificacions de Projecte.

| Codi | Ut | Descripció | Rendiment | Preu | Import |
|---|---|---|---|---|---|
| mt06psm020a | t | Bloc de pedra calcària, confrontada. (material) | 1.55 | 10.22 | 15.841 |
| mt10hmf010Ly | m³ | Formigó HM-15/P/40/I, fabricat en central. (material) | 0.33 | 54.6 | 18.018 |
| mq01exc020a | h | Retroexcavadora sobre cadenes, de 118 kW, amb pinça per a escullera. (maquinària) | 0.506 | 117.27 | 59.339 |
| mo041 | h | Oficial 1ª construcció d'obra civil. (mà d'obra) | 0.477 | 24.51 | 11.691 |
| mo042 | h | Oficial 1ª estructurista. (mà d'obra) | 0.121 | 24.5 | 2.965 |
| mo089 | h | Ajudant estructurista. (mà d'obra) | 0.121 | 21.76 | 2.633 |
| mo113 | h | Peó ordinari construcció. (mà d'obra) | 1.017 | 20.49 | 20.838 |
| % | % | Costos directes complementaris | 2 % | 131.325 | 2.627 |
|  |  | Costos directes |  |  | 133.952 |

Residus:
- col·locació: mt06psm020a Bloc de pedra calcària, confrontada; factor de residu 0.028
- col·locació: mt10hmf010Ly Formigó HM-15/P/40/I, fabricat en central; factor de residu 0.0034971

## Recursos

**mt06psm020a** t Bloc de pedra calcària, confrontada
Dades tècniques: Cost energètic 2220.000 MJ; Emissió de CO2 80.000 kg; Codi LER 01 04 13; Massa de l'element 1000 kg; Volum 0.666667 m3

**mt10hmf010Ly** m³ Formigó HM-15/P/40/I, fabricat en central
Dades tècniques: Cost energètic 1104.000 MJ; Emissió de CO2 207.000 kg; Codi LER 17 01 01; Massa de l'element 2300 kg; Volum 1.533333 m3
