# Mur de formigó armat 2C

- Propietat de l'arxiu: CYPE INGENIEROS, S.A.
- Format: FIEBDC-3/2002
- Divisa: EUR
- Costos indirectes: 3.00 %
- IVA: 21.00 %

**EHM010** m³ Mur de formigó armat 2C, de fins a 3 m d'altura, gruix 30 cm, superfície plana, realitzat amb formigó HA-25/F/20/IIa, i.work SUSTENTA "HEIDELBERGCEMENT HISPANIA", fabricat en central, i abocament amb cubilot, i acer UNE-EN 10080 B 500 S, amb una quantia aproximada de 50 kg/m³, executat en condicions complexes; muntatge i desmuntatge de sistema d'encofrat amb acabat tipus industrial per revestir, realitzat amb panells metàl·lics modulars, amortitzables en 150 usos. Inclús filferro de lligar, separadors, passamurs per a pas dels tensors i líquid desencofrant per evitar l'adherència del formigó a l'encofrat.
Mur de formigó armat 2C, de fins a 3 m d'altura, gruix 30 cm, superfície plana, realitzat amb formigó HA-25/F/20/IIa, i.work SUSTENTA "HEIDELBERGCEMENT HISPANIA", fabricat en central, i abocament amb cubilot, i acer UNE-EN 10080 B 500 S, amb una quantia aproximada de 50 kg/m³, executat en condicions complexes; muntatge i desmuntatge de sistema d'encofrat amb acabat tipus industrial per revestir, realitzat amb panells metàl·lics modulars, amortitzables en 150 usos. Inclús filferro de lligar, separadors, passamurs per a pas dels tensors i líquid desencofrant per evitar l'adherència del formigó a l'encofrat.
Inclou: Neteja i preparació de la superfície de recolzament. Replanteig. Col·locació de les armadures amb separadors homologats. Formació de juntes. Col·locació de passamurs per a pas dels tensors. Neteja i emmagatzematge de l'encofrat. Abocament i compactació del formigó. Desmuntatge del sistema d'encofrat. Curat del formigó. Neteja de la superfície de coronació del mur. Reparació de defectes superficials, si s'escau.
Criteri d'amidament de projecte: Volum mesurat sobre la secció teòrica de càlcul, segons documentació gràfica de Projecte, deduint els buits de superfície major de 2 m².
Criteri de mesura d'obra: Es mesurarà el volum teòric executat segons especificacions de Projecte, deduint els buits de superfície major de 2 m².
Criteri de valoració econòmica: El preu inclou l'elaboració i el muntatge de la ferralla en el lloc definitiu de la seva col·locació en obra.

| Codi | Ut | Descripció | Rendiment | Preu | Import |
|---|---|---|---|---|---|
| mt08eme070a | m² | Panells metàl·lics modulars, per encofrar murs de formigó de fins a 3 m d'altura. (material) | 0.044 | 200.00 | 8.80 |
| mt08eme075j | U | Estructura suport de sistema d'encofrat vertical, per a murs de formigó a dues cares, de fins a 3 m d'altura, formada per tornapuntes metàl·lics per a estabilització i aplomat de la superfície encofrant. (material) | 0.044 | 275.00 | 12.10 |
| mt08dba010b | l | Agent desemmotllador, a base d'olis especials, emulsionant en aigua per a encofrats metàl·lics, fenòlics o de fusta. (material) | 0.200 | 1.98 | 0.40 |
| mt08var204 | U | Passamurs de PVC per a pas dels tensors de l'encofrat, de diversos diàmetres i longituds. (material) | 2.667 | 0.93 | 2.48 |
| mt07aco020d | U | Separador homologat per murs. (material) | 8.000 | 0.06 | 0.48 |
| mt07aco010g | kg | Acer en barres corrugades, UNE-EN 10080 B 500 S, subministrat en obra en barres sense elaborar, de varis diàmetres. (material) | 51.000 | 0.62 | 31.62 |
| mt08var050 | kg | Filferro galvanitzat per a lligar, de 1,30 mm de diàmetre. (material) | 0.650 | 1.10 | 0.72 |
| mt10hai010adca | m³ | Formigó HA-25/F/20/IIa, i.work SUSTENTA "HEIDELBERGCEMENT HISPANIA", fabricat en central. (material) | 1.050 | 107.20 | 112.56 |
| mo044 | h | Oficial 1ª encofrador. (mà d'obra) | 1.975 | 24.97 | 49.32 |
| mo091 | h | Ajudant encofrador. (mà d'obra) | 2.155 | 22.19 | 47.82 |
| mo043 | h | Oficial 1ª ferrallista. (mà d'obra) | 0.527 | 24.97 | 13.16 |
| mo090 | h | Ajudant ferrallista. (mà d'obra) | 0.670 | 22.19 | 14.87 |
| mo045 | h | Oficial 1ª estructurista, en treballs de posada en obra del formigó. (mà d'obra) | 0.299 | 24.97 | 7.47 |
| mo092 | h | Ajudant estructurista, en treballs de posada en obra del formigó. (mà d'obra) | 1.197 | 22.19 | 26.56 |
| % | % | Costos directes complementaris | 2 % | 328.36 | 6.57 |
|  |  | Costos directes |  |  | 334.93 |
