# Formigó de neteja

- Propietat de l'arxiu: CYPE Ingenieros S.A.
- Format: FIEBDC-3/2016
- Programa: Generador de preus de la construcció. CYPE Ingenieros, S.A.
- Data: 02/11/2021
- Divisa: EUR
- Costos indirectes: 3 %
- IVA: 21 %

## C Fonamentacions

### CH Formigons, acers i encofrats

#### CHH Formigons

**CHH005** m³ Formigó de neteja.
Formigó HL-150/B/20, i.work CUSTOM "HEIDELBERGCEMENT HISPANIA", fabricat en central i abocament des de camió, per a formació de capa de formigó de neteja i anivellament de fons de fonamentació, en el fons de l'excavació prèviament realitzada.
Inclou: Replanteig. Col·locació de tocs i/o formació de mestres. Abocament i compactació del formigó. Coronació i enrasament del formigó.
Criteri d'amidament de projecte: Volum teòric, segons documentació gràfica de Projecte.
Criteri de mesura d'obra: Es mesurarà el volum teòric executat segons especificacions de Projecte, sense incloure els increments per excessos d'excavació no autoritzats.

| Codi | Ut | Descripció | Rendiment | Preu | Import |
|---|---|---|---|---|---|
| mt10hai150d | m³ | Formigó HL-150/B/20, i.work CUSTOM "HEIDELBERGCEMENT HISPANIA", fabricat en central. (material) | 1.05 | 79.2 | 83.160 |
| mo045 | h | Oficial 1ª estructurista, en treballs de posada en obra del formigó. (mà d'obra) | 0.103 | 24.5 | 2.524 |
| mo092 | h | Ajudant estructurista, en treballs de posada en obra del formigó. (mà d'obra) | 0.206 | 21.76 | 4.483 |
| % | % | Costos directes complementaris | 2 % | 90.167 | 1.803 |
|  |  | Costos directes |  |  | 91.970 |

Residus:
- col·locació: mt10hai150d Formigó HL-150/B/20, i.work CUSTOM "HEIDELBERGCEMENT HISPANIA", fabricat en central; factor de residu 0.0032763

## Recursos

**mt10hai150d** m³ Formigó HL-150/B/20, i.work CUSTOM "HEIDELBERGCEMENT HISPANIA", fabricat en central
Dades tècniques: Cost energètic 1104.000 MJ; Emissió de CO2 207.000 kg; Codi LER 17 01 01; Massa de l'element 2300 kg; Volum 1.533333 m3
