# Formigó ciclopi

- Propietat de l'arxiu: CYPE Ingenieros S.A.
- Format: FIEBDC-3/2016
- Programa: Generador de preus de la construcció. CYPE Ingenieros, S.A.
- Data: 02/11/2021
- Divisa: EUR
- Costos indirectes: 3 %
- IVA: 21 %

## C Fonamentacions

### CH Formigons, acers i encofrats

#### CHH Formigons

**CHH010** m³ Formigó ciclopi.
Formigó ciclopi, realitzat amb formigó HM-15/P/40/I fabricat en central i abocament des de camió (60% de volum) i boles de pedra de 15 a 30 cm de diàmetre (40% de volum), per a formació de fonamentació.
Inclou: Abocament i compactació del formigó. Col·locació de les pedres en el formigó fresc. Curat del formigó.
Criteri d'amidament de projecte: Volum teòric, segons documentació gràfica de Projecte.
Criteri de mesura d'obra: Es mesurarà el volum teòric executat segons especificacions de Projecte, sense incloure els increments per excessos d'excavació no autoritzats.

| Codi | Ut | Descripció | Rendiment | Preu | Import |
|---|---|---|---|---|---|
| mt10hmf010Ly | m³ | Formigó HM-15/P/40/I, fabricat en central. (material) | 0.66 | 53.44 | 35.270 |
| mt01arg100b | m³ | Boles de pedra de 15 a 30 cm de diàmetre. (material) | 0.4 | 19.5 | 7.800 |
| mo045 | h | Oficial 1ª estructurista, en treballs de posada en obra del formigó. (mà d'obra) | 0.137 | 24.5 | 3.357 |
| mo092 | h | Ajudant estructurista, en treballs de posada en obra del formigó. (mà d'obra) | 0.137 | 21.76 | 2.981 |
| mo113 | h | Peó ordinari construcció. (mà d'obra) | 1.099 | 20.49 | 22.519 |
| % | % | Costos directes complementaris | 2 % | 71.927 | 1.439 |
|  |  | Costos directes |  |  | 73.366 |

Residus:
- col·locació: mt10hmf010Ly Formigó HM-15/P/40/I, fabricat en central; factor de residu 0.0034971
- col·locació: mt01arg100b Boles de pedra de 15 a 30 cm de diàmetre; factor de residu 0.00768975

## Recursos

**mt10hmf010Ly** m³ Formigó HM-15/P/40/I, fabricat en central
Dades tècniques: Cost energètic 1104.000 MJ; Emissió de CO2 207.000 kg; Codi LER 17 01 01; Massa de l'element 2300 kg; Volum 1.533333 m3

**mt01arg100b** m³ Boles de pedra de 15 a 30 cm de diàmetre
Dades tècniques: Cost energètic 292.500 MJ; Emissió de CO2 15.600 kg; Codi LER 01 04 08; Massa de l'element 1950 kg; Volum 1.3 m3
