# Capa de formigó de neteja

- Propietat de l'arxiu: CYPE Ingenieros S.A.
- Format: FIEBDC-3/2016
- Programa: Generador de preus de la construcció. CYPE Ingenieros, S.A.
- Data: 02/11/2021
- Divisa: EUR
- Costos indirectes: 3 %
- IVA: 21 %

## C Fonamentacions

### CR Regularització

#### CRL Formigó de neteja

**CRL010** m² Capa de formigó de neteja.
Capa de formigó de neteja i anivellació de fons de fonamentació, de 10 cm d'espessor, de formigó HL-150/B/20, i.work CUSTOM "HEIDELBERGCEMENT HISPANIA", fabricat en central i abocament des de camió, en el fons de l'excavació prèviament realitzada.
Inclou: Replanteig. Col·locació de tocs i/o formació de mestres. Abocament i compactació del formigó. Coronació i enrasament del formigó.
Criteri d'amidament de projecte: Superfície mesurada sobre la superfície teòrica de l'excavació, segons documentació gràfica de Projecte.
Criteri de mesura d'obra: Es mesurarà la superfície teòrica executada segons especificacions de Projecte, sense incloure els increments per excessos d'excavació no autoritzats.

| Codi | Ut | Descripció | Rendiment | Preu | Import |
|---|---|---|---|---|---|
| mt10hai150d | m³ | Formigó HL-150/B/20, i.work CUSTOM "HEIDELBERGCEMENT HISPANIA", fabricat en central. (material) | 0.105 | 79.2 | 8.316 |
| mo045 | h | Oficial 1ª estructurista, en treballs de posada en obra del formigó. (mà d'obra) | 0.011 | 24.5 | 0.270 |
| mo092 | h | Ajudant estructurista, en treballs de posada en obra del formigó. (mà d'obra) | 0.022 | 21.76 | 0.479 |
| % | % | Costos directes complementaris | 2 % | 9.065 | 0.181 |
|  |  | Costos directes |  |  | 9.246 |

Residus:
- col·locació: mt10hai150d Formigó HL-150/B/20, i.work CUSTOM "HEIDELBERGCEMENT HISPANIA", fabricat en central; factor de residu 0.0032763

## Recursos

**mt10hai150d** m³ Formigó HL-150/B/20, i.work CUSTOM "HEIDELBERGCEMENT HISPANIA", fabricat en central
Dades tècniques: Cost energètic 1104.000 MJ; Emissió de CO2 207.000 kg; Codi LER 17 01 01; Massa de l'element 2300 kg; Volum 1.533333 m3
